# Fahrzeuge und Geräte
Angebotsaufforderung (GAEB DA XML 3.1, DA83)
Projekt: 026/2025
Beschreibung: Mobilkurzheckbagger
Währung: EUR
Vergabeart: Öffentliche Ausschreibung
Eröffnung: 09.12.2025
Ende der Zuschlagsfrist: 08.01.2026
Auftraggeber: Kreis Höxter; Vergabenummer: 026/2025
Erstellt mit: Build 5.4.2006.22, ARCHITEXT Pallas®, 18.11.2025

## 026/2025 Kurzheckbagger
Datum: 18.11.2025

### Bereich 1 Kurzheckbagger

#### Abschnitt 1.1 Mobilkurzheckbagger mit Schnellläuferfunktion

**1.1.1 Mobilkurzheckbagger mit der náchfolgend aufgeführten Ausstattung**
Bagger mit Lenkrad, Fahrpedal und Schnellläuferachse Auslegerlänge min 5,50 m (ca. 7,5 m von mitte Drehkranz bis ende Löffelstiel,
sowie wie nachfolgend aufgeführt:

Einsatzgewicht:
 ca. 15.000 - 17.500 kg (ausrüstungsabhängig)
Motor:
 Vierzylinder-Dieselmotor, Common Rail Direkteinspritzung
 EU-Abgasstufe V durch DEF (AdBlue), DOC und DPF
 Turbolader und Ladeluftkühlung
 Hubraum: min. 4 l max. 5 l
 Leistung: 100 kW nach ISO 14396
Hydraulikanlage:
 Load-Sensing-Hydraulik für Arbeitsausrüstung, Drehwerk und
Fahrantrieb
 Hydraulische Schwingungsdämpfung für Straßenfahrt
 Hochdruck-Hydraulikkreislauf: Hammer/Schere
 Mitteldruck-Hydraulikkreislauf: Greifer drehen
 Schnellwechsler-Hydraulikkreislauf
 Rohrbruchsicherungen an Hub- und Stielzylinder mit akustischer Überlastwarneinrichtung
 Geschlossener Schwenkkreis mit separater Axialkolbenverstellpumpe
 Programmierbare Multifunktionshydraulik (Hoch-/Mitteldruck) über „Tool Control“ für max. 10 Arbeitsgeräte
 Lasthalteventil am Löffelzylinder
 Greiferumschaltung Löffelzylinder (Zweischalengreifer)
Oberwagen:
  Innenverzahnter Drehkranz (Abbremsung hydraulisch)
 Automatische Schwenkwerk- Verriegelung für Straßenfahrt
 Zentralschmieranlage
 Kontergewicht: min. 3.500 kg
 Heckschwenkradius =< 1.750mm
 Abschließbarer Werkzeugkasten, Handläufe, rutschfeste Trittflächen
Unterwagen:
 Lastschaltgetriebe an der Hinterachse
 Allradantrieb
 Automatische Pendelachsverriegelung
 Automatische Feststellbremse
 Vorder- und Hinterachse mit spielarmen Lamellenbremsen
 Doppelreifen ohne Zwischenring
 Fahrgeschwindigkeit min 30 km/h
Lenkung:
 Lenkachse als hydraulisch feststellbare Pendelachse
 Load-Sensing-Lenkhydraulik
Kabine:
 Schallisolierte Überdruckkabine mit Schiebefenster
links
 Klimaautomatik
 Sonnenblende
 Scheibenwischanlage für beide Frontscheiben (70/30 Teilung)
 Verstellbare Lenksäule (Höhe + Neigungswinkel)
 Elektronisches Maschinen-Kontrollsystem mit Farbanzeige und PIN Code Eingabe für den Motorstart
 12V/10A Steckdose
 Stativ und elektr. Leitungen für Rundumkennleuchte, schalbar über Schalter am Armaturenbrett
 Vorbereitung Heckblitzer, Leitung zum Fahrzeugheck und Schalter am Armaturenbrett
 Radio inkl. Kabel, Antenne & Lautsprecher
 3x LED-Arbeitsscheinwerfer auf Kabine
Weitere Ausrüstung:
 Luftvorreiniger (Kabinenluft)
 Einstellbare Leistungsstufen, ECO-, STD- und HP+ Modus
 Automatische und manuelle Drehzahlregelung
 Einstellbare Leerlaufabschaltung
 Datenbestätigung inkl. §70
 Ausnahmegenehmigung nach §29 Abs.3 STVO
 Kamera zur Rückraumüberwachung
 Kamera zur Seitenraumüberwachung (rechts)
 Greifertransportbügel
 Hydraulischer Schnellwechsler CW 20
 Vorbereitung Kabinenschutzgitter
 Warnmarkierung am Heck und an den Seiten des Baggers
 Kotflügel an VA und HA
 Außenspiegel elektrisch verstellbar
 Fahrersitz Orthopädisch

Lieferung und Einweisung mit Fahrerschulung 32839 Steinheim OT Rolfzen
Menge: 1,000 St

**1.1.3 Mehrpreis für orthopädischer Fahrersitz**
*** Bedarfsposition mit GB
Mehrpreis für orthopädischer Fahrersitz
z. B. GRAMMER Baumaschinensitz Actimo Evolution Bagger oder gleichwertig
Menge: 1,000 St

**1.1.4 Abstützplanierschild an der Hinterachse radialgeführt**
Menge: 1,000 St

**1.1.5 Mehr-/Minderpreis Abstützplanierschild**
*** Bedarfsposition ohne GB
Mehr-/Minderpreis Abstützplanierschild an der Hinterachse parallelgefügrt (kann dieses Schild nicht angeboten werden, bitte eine Null als EP eintragen und in der techn. Ausführung darauf hin weisen)
Menge: 1,000 St

**1.1.6 Josystick Steuerung ( zusätzlich zum Lenkrad)**
*** Bedarfsposition ohne GB
Menge: 1,000 St

**1.1.7 Kabinenschutzgitter**
*** Bedarfsposition mit GB
Kabinenschutzgitter vorne und oben
Menge: 1,000 St

**1.1.8 Garantieverlängerung**
*** Bedarfsposition mit GB
Garantieverlängerung für das 2. Jahr
Menge: 1,000 St

**1.1.9 Mehrpreis Lackierung RAL 2011**
*** Bedarfsposition ohne GB
Mehrpreis Lackierung RAL 2011 Kommunalorange
Menge: 1,000 St

**1.1.10 Powertilt**
*** Bedarfsposition mit GB
Powertilt CW 20
Menge: 1,000 St
